# Verkehrssicherung für Erneuerung der Fahrbahn BAB A5
Angebotsaufforderung (GAEB 90, DA83)
Vergabenummer: 263-26-2024N
Währung: EUR
Auftraggeber: Autobahn GmbH des Bundes

## Verkehrssicherung für Erneuerung der Fah
Datum: 28.04.26

### Abschnitt 00 Verkehrssicherung

#### Unterabschnitt 00.00 Verkehrssicherung Arbeitsstelle

**00.00.0001 Verk.sich. kürzerer Dauer durchf.**
StL-Nr. 22110513500900000
Verkehrssicherung an Arbeitsstellen von kürzerer Dauer
betriebsfertig aufbauen, vorhalten, warten, instand
setzen, betreiben und abbauen. Vorübergehende Verkehrssicherungsmaßnahmen durchführen.
Für 'stationäre Arbeitsstelle an
Mittelstreifenüberfahrten.
Nach RSA-Regelplan D IV/3.
Verkehrssicherung nach täglichem Arbeitsende sowie bis
Inbetriebnahme und Schließung Mittelstreifenüberfahrt
gemäß beigefügtem Regelplan "Verkehrsführung bei
fehlenden Schutzeinrichtungen" (VZP-Nr.: 0.1, offene
Mittelstreifen) umbauen.
Fahrbare Absperrtafel: Absperrtafeln müssen aus
betrieblichen Gründen mit einer Baugruppe
Sicherungsanhänger (BASA) ausgestattet werden. '
Menge: 18,000 St
Zuordnung: 105

**00.00.0002 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Parkplatz Vorankündigung
(gemäß VZP-Nr.: 0.2)'
Menge: 1,000 Psch
Zuordnung: 105

**00.00.0003 Verkehrssich. läng. Dauer vorhalten**
StL-Nr. 22110511099
Verkehrssicherung längerer Dauer vorhalten, warten, instand setzen und betreiben. Vorübergehende Verkehrssicherungsmaßnahmen durchführen. Die Kontrolle der Verkehrssicherung wird gesondert vergütet.
Verkehrssicherung der OZ '00.00.0002'
Für Verkehrsführungsphase 'Parkplatz Vorankündigung
(gemäß VZP-Nr.: 0.2)'
Menge: 2,000 d
Zuordnung: 105

**00.00.0004 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Parkplatz Vorankündigung
(gemäß VZP-Nr.: 0.2)'
Menge: 1,000 Psch
Zuordnung: 105

**00.00.0005 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase '1. Bauabschnitt 6+2 VF
(gemäß VZP-Nr.: 01)'
Menge: 1,000 Psch
Zuordnung: 105

**00.00.0006 Verkehrssich. läng. Dauer vorhalten**
StL-Nr. 22110511099
Verkehrssicherung längerer Dauer vorhalten, warten, instand setzen und betreiben. Vorübergehende Verkehrssicherungsmaßnahmen durchführen. Die Kontrolle der Verkehrssicherung wird gesondert vergütet.
Verkehrssicherung der OZ '00.00.0005'
Für Verkehrsführungsphase '1. Bauabschnitt 6+2 VF
(gemäß VZP-Nr.: 01)'
Menge: 42,000 d
Zuordnung: 105

**00.00.0007 Verk.sich. kürzerer Dauer durchf.**
StL-Nr. 22110513500900000
Verkehrssicherung an Arbeitsstellen von kürzerer Dauer
betriebsfertig aufbauen, vorhalten, warten, instand
setzen, betreiben und abbauen. Vorübergehende Verkehrssicherungsmaßnahmen durchführen.
Für 'stationäre Arbeitsstelle für Verkehrsführungsphase
1. Bauabschnitt 6+1 VF (gemäß VZP-Nr.: 02).
Fahrbare Absperrtafel: Absperrtafeln müssen aus
betrieblichen Gründen mit einer Baugruppe
Sicherungsanhänger (BASA) ausgestattet werden.'
Menge: 42,000 St
Zuordnung: 105

**00.00.0008 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1. Bauabschnitt 6+2
VF (gemäß VZP-Nr.: 01)'
Umbauen nach Verkehrsführungsphase '2. Bauabschnitt 6+2
VF (gemäß VZP-Nr.: 03)'
Vorhandene Verkehrsschilder nach Unterlagen des AG außer Kraft und wieder in Kraft setzen.
Menge: 1,000 Psch
Zuordnung: 105

**00.00.0009 Verkehrssich. läng. Dauer vorhalten**
StL-Nr. 22110511099
Verkehrssicherung längerer Dauer vorhalten, warten, instand setzen und betreiben. Vorübergehende Verkehrssicherungsmaßnahmen durchführen. Die Kontrolle der Verkehrssicherung wird gesondert vergütet.
Verkehrssicherung der OZ '00.00.0008'
Für Verkehrsführungsphase '2. Bauabschnitt 6+2 VF
(gemäß VZP-Nr.: 03)'
Menge: 20,000 d
Zuordnung: 105

**00.00.0010 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase '2. Bauabschnitt 6+2 VF
(gemäß VZP-Nr.: 03)'
Menge: 1,000 Psch
Zuordnung: 105

**00.00.0011 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Umleitung (gemäß VZP-Nr.:
04)'
Menge: 1,000 Psch
Zuordnung: 105

**00.00.0012 Verkehrssich. läng. Dauer vorhalten**
StL-Nr. 22110511099
Verkehrssicherung längerer Dauer vorhalten, warten, instand setzen und betreiben. Vorübergehende Verkehrssicherungsmaßnahmen durchführen. Die Kontrolle der Verkehrssicherung wird gesondert vergütet.
Verkehrssicherung der OZ '00.00.0011'
Für Verkehrsführungsphase 'Umleitung (gemäß VZP-Nr.:
04)'
Menge: 62,000 d
Zuordnung: 105

**00.00.0013 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Umleitung (gemäß VZP-Nr.:
04)'
Menge: 1,000 Psch
Zuordnung: 105

**00.00.0014 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Rollsplittbeschilderung
(gemäß VZP-Nr.: 0.3)'
Menge: 1,000 Psch
Zuordnung: 105

**00.00.0015 Verkehrssich. läng. Dauer vorhalten**
StL-Nr. 22110511099
Verkehrssicherung längerer Dauer vorhalten, warten, instand setzen und betreiben. Vorübergehende Verkehrssicherungsmaßnahmen durchführen. Die Kontrolle der Verkehrssicherung wird gesondert vergütet.
Verkehrssicherung der OZ '00.00.0014'
Für Verkehrsführungsphase 'Rollsplittbeschilderung
(gemäß VZP-Nr.: 0.3)'
Menge: 28,000 d
Zuordnung: 105

**00.00.0016 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Rollsplittbeschilderung
(gemäß VZP-Nr.: 0.3)'
Menge: 1,000 Psch
Zuordnung: 105

#### Unterabschnitt 00.01 Vorübergehende Markierung

**00.01.0001 Markierungsfläche trocknen**
StL-Nr. 221105312
Fläche für Markierung auf Anordnung des AG schonend
trocknen. Vorübergehende Verkehrssicherungsmaßnahmen
durchführen. Abgerechnet wird die zu markierende
Fläche. Bei Pfeil, Buchstabe, Ziffer, Verkehrsschild
und Piktogramm ergibt sich die Fläche aus dem kleinsten
umschriebenen Rechteck.
Menge: 100,000 m2
Zuordnung: 105

**00.01.0002 Markierungsfläche reinigen**
StL-Nr. 22110531699
Fläche der Markierung reinigen.
Kehrgut aufnehmen und nach Wahl des AN verwerten.
Vorübergehende Verkehrssicherungsmaßnahmen durchführen.
Abgerechnet wird die zu markierende Fläche. Bei Pfeil,
Buchstabe, Ziffer, Verkehrsschild und Piktogramm ergibt
sich die Fläche aus dem kleinsten umschriebenen Rechteck.
Reinigung 'mit Saugkehrwagen. Nachweise über die
Entsorgung des Kehrguts führen und dem AG vorlegen.
AVV-Schlüssel 20 03 03. '
Menge: 3420,000 m2
Zuordnung: 105

**00.01.0003 Längsmarkierung Typ II herstellen*Breite 0,15 m Folie,Gew.o.Kunst*P 7 grobstr. Decke**
StL-Nr. 22110533292503199
Längsmarkierung Typ II einschl. evtl. Sperrflächenumrandung als vorübergehende Markierung herstellen, warten und instand setzen. Vormarkieren. Vorübergehende
Verkehrssicherungsmaßnahmen durchführen. Abgerechnet
wird der markierte Strich, bei Doppelstrichen zwei
Striche.
Markierung 'durchgehender Strich '
Strichbreite = 0,15 m.
Markierungssystem aus Folie, Gewebe- oder Kunststoffträger.
Verkehrsklasse = P 7.
Markierung auf grobstrukturierter Asphaltdeckschicht.
Markierung entfernen 'deckenschonend und
rückstandsfrei.
Markierungsabfall laden, befördern und der
vollständigen Entsorgung außerhalb der Baustelle nach
Wahl des AN führen. Nachweise führen und dem AG
vorlegen. AVV-Schlüssel 17 02 03 '
Menge: 21800,000 m
Zuordnung: 105

**00.01.0004 Längsmarkierung Typ II herstellen Str/L 1zu2 Leitl.*Breite 0,15 m Folie,Gew.o.Kunst*P 7 grobstr. Decke**
StL-Nr. 22110533232503199
Längsmarkierung Typ II einschl. evtl. Sperrflächenumrandung als vorübergehende Markierung herstellen, warten und instand setzen. Vormarkieren. Vorübergehende
Verkehrssicherungsmaßnahmen durchführen. Abgerechnet
wird der markierte Strich, bei Doppelstrichen zwei
Striche.
Unterbrochen; Verhältnis Strich/Lücke 1 zu 2 als Leitlinie.
Strichbreite = 0,15 m.
Markierungssystem aus Folie, Gewebe- oder Kunststoffträger.
Verkehrsklasse = P 7.
Markierung auf grobstrukturierter Asphaltdeckschicht.
Markierung entfernen 'deckenschonend und
rückstandsfrei.
Markierungsabfall laden, befördern und der
vollständigen Entsorgung außerhalb der Baustelle nach
Wahl des AN führen. Nachweise führen und dem AG
vorlegen. AVV-Schlüssel 17 02 03 '
Menge: 6900,000 m
Zuordnung: 105

**00.01.0005 Längsmarkierung Typ II herstellen Str/L 2zu1 Leitl.*Breite 0,15 m Folie,Gew.o.Kunst*P 7 grobstr. Decke**
StL-Nr. 22110533262503199
Längsmarkierung Typ II einschl. evtl. Sperrflächenumrandung als vorübergehende Markierung herstellen, warten und instand setzen. Vormarkieren. Vorübergehende
Verkehrssicherungsmaßnahmen durchführen. Abgerechnet
wird der markierte Strich, bei Doppelstrichen zwei
Striche.
Unterbrochen; Verhältnis Strich/Lücke 2 zu 1 als Leitlinie.
Strichbreite = 0,15 m.
Markierungssystem aus Folie, Gewebe- oder Kunststoffträger.
Verkehrsklasse = P 7.
Markierung auf grobstrukturierter Asphaltdeckschicht.
Markierung entfernen 'deckenschonend und
rückstandsfrei.
Markierungsabfall laden, befördern und der
vollständigen Entsorgung außerhalb der Baustelle nach
Wahl des AN führen. Nachweise führen und dem AG
vorlegen. AVV-Schlüssel 17 02 03'
Menge: 2800,000 m
Zuordnung: 105

**00.01.0006 Längsmarkierung Typ II herstellen Str/L 1zu1 Blockm*Breite 0,30 m Folie,Gew.o.Kunst*P 7 grobstr. Decke**
StL-Nr. 22110533244503199
Längsmarkierung Typ II einschl. evtl. Sperrflächenumrandung als vorübergehende Markierung herstellen, warten und instand setzen. Vormarkieren. Vorübergehende
Verkehrssicherungsmaßnahmen durchführen. Abgerechnet
wird der markierte Strich, bei Doppelstrichen zwei
Striche.
Unterbrochen; Verhältnis Strich/Lücke 1 zu 1 als Fahrbahnbegrenzung (Blockmarkierung).
Strichbreite = 0,30 m.
Markierungssystem aus Folie, Gewebe- oder Kunststoffträger.
Verkehrsklasse = P 7.
Markierung auf grobstrukturierter Asphaltdeckschicht.
Markierung entfernen 'deckenschonend und
rückstandsfrei.
Markierungsabfall laden, befördern und der
vollständigen Entsorgung außerhalb der Baustelle nach
Wahl des AN führen. Nachweise führen und dem AG
vorlegen. AVV-Schlüssel 17 02 03 '
Menge: 500,000 m
Zuordnung: 105

#### Unterabschnitt 00.02 Transportable Schutzeinrichtung

**00.02.0001 Transp.Schutzeinrichtung aufbauen Überleit.bereich*Aufhaltest. H1 Wirkungsber.maxW6**
StL-Nr. 221105605446900
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 6 (W max. 2,10 m).
Maximale Baubreite '50 cm

Für 1. Bauabschnitt 6+2 VF (gemäß VZP-Nr.: 01) und 2.
Bauabschnitt 6+2 VF (gemäß VZP-Nr.: 03)'
Menge: 500,000 m
Zuordnung: 105

**00.02.0002 Transport. Schutzeinr. vorhalten**
StL-Nr. 22110561099
Transportable Schutzeinrichtung vorhalten, warten und
instand setzen. Vorübergehende Verkehrssicherungsmaßnahmen durchführen. Die Kontrolle wird gesondert
vergütet.
Transportable Schutzeinrichtung der OZ '00.02.0001.

Für 1. Bauabschnitt 6+2 VF (gemäß VZP-Nr.: 01) und 2.
Bauabschnitt 6+2 VF (gemäß VZP-Nr.: 03)'
Menge: 31000,000 md
Zuordnung: 105

**00.02.0003 Adapter an vorh. FRS aufb. (Zul.)**
StL-Nr. 2211056409909
Adapter als mechanische kraftschlüssige Verbindung für
transportable Schutzeinrichtungen an vorhandenes Fahrzeug-Rückhaltesystem (FRS) aufbauen und abbauen.
Vergütet wird der Mehraufwand gegenüber der angegebenen
Position als Zulage. Vorhalten, Kontrolle, Wartung und
Instandsetzung werden gesondert vergütet. Vorübergehende Verkehrssicherungsmaßnahmen durchführen. 70 v.H. des
Preises werden nach Aufbau, der Rest nach Abbau
vergütet.
Adapter von transportabler Schutzeinrichtung der OZ
'00.02.0001.'
Adapter an 'vorhandenes Rückhaltesystem aus Stahl /
Beton '
Zulage zu OZ '00.02.0003., in Teilmengen

Für 1. Bauabschnitt 6+2 VF (gemäß VZP-Nr.: 01) und 2.
Bauabschnitt 6+2 VF (gemäß VZP-Nr.: 03)'
Menge: 3,000 St
Zuordnung: 105

**00.02.0004 Adapter vorhalten**
StL-Nr. 22110564599
Adapter als mechanische kraftschlüssige Verbindung für
transportable Schutzeinrichtungen vorhalten, warten und
instand setzen. Vorübergehende Verkehrssicherungsmaßnahmen durchführen. Die Kontrolle wird gesondert
vergütet.
Adapter der OZ '00.02.0003.

Für 1. Bauabschnitt 6+2 VF (gemäß VZP-Nr.: 01) und 2.
Bauabschnitt 6+2 VF (gemäß VZP-Nr.: 03)'
Menge: 186,000 Std
Zuordnung: 105

**00.02.0005 Transp.Schutzeinrichtung aufbauen entg.Verkehrsstr.*Aufhaltest. T3 Wirkungsber.maxW2**
StL-Nr. 221105605332900
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '30 cm

Kipplängenbegrenzungselemente im Abstand von je 250 m
zur Anfangs- und Endkonstruktion der transportablen
Schutzeinrichtung

Für 1. Bauabschnitt 6+2 VF (gemäß VZP-Nr.: 01) und 2.
Bauabschnitt 6+2 VF (gemäß VZP-Nr.: 03)'
Menge: 4400,000 m
Zuordnung: 105

**00.02.0006 Transport. Schutzeinr. vorhalten**
StL-Nr. 22110561099
Transportable Schutzeinrichtung vorhalten, warten und
instand setzen. Vorübergehende Verkehrssicherungsmaßnahmen durchführen. Die Kontrolle wird gesondert
vergütet.
Transportable Schutzeinrichtung der OZ '00.02.0005.

Für 1. Bauabschnitt 6+2 VF (gemäß VZP-Nr.: 01) und 2.
Bauabschnitt 6+2 VF (gemäß VZP-Nr.: 03)'
Menge: 272800,000 md
Zuordnung: 105

**00.02.0007 Adapter f.tr.Schutzeinr. aufb.(Zul)**
StL-Nr. 2211056359999
Adapter als mechanische kraftschlüssige Verbindung für
transportable Schutzeinrichtungen aufbauen und abbauen.
Vergütet wird der Mehraufwand gegenüber der angegebenen
Position als Zulage. Vorhalten, Kontrolle, Wartung und
Instandsetzung werden gesondert vergütet. Vorübergehende Verkehrssicherungsmaßnahmen durchführen. 70 v. H.
des Preises werden nach Aufbau, der Rest nach Abbau
vergütet.
Adapter von OZ '00.02.0005.'
Adapter an OZ '00.02.0001. (z.B. APD oder TSE) '
Zulage zu OZ '00.02.0007., in Teilmengen

Für 1. Bauabschnitt 6+2 VF (gemäß VZP-Nr.: 01) und 2.
Bauabschnitt 6+2 VF (gemäß VZP-Nr.: 03)'
Menge: 2,000 St
Zuordnung: 105

**00.02.0008 Adapter vorhalten**
StL-Nr. 22110564599
Adapter als mechanische kraftschlüssige Verbindung für
transportable Schutzeinrichtungen vorhalten, warten und
instand setzen. Vorübergehende Verkehrssicherungsmaßnahmen durchführen. Die Kontrolle wird gesondert
vergütet.
Adapter der OZ '00.02.0007.

Für 1. Bauabschnitt 6+2 VF (gemäß VZP-Nr.: 01) und 2.
Bauabschnitt 6+2 VF (gemäß VZP-Nr.: 03)'
Menge: 124,000 Std
Zuordnung: 105

**00.02.0009 Transp.Schutzeinrichtung aufbauen Arb.st./ank.Verk.*Aufhaltest. H1 Wirkungsber.maxW6**
StL-Nr. 221105605146900
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 6 (W max. 2,10 m).
Maximale Baubreite '50 cm

Für 2. Bauabschnitt 6+2 VF (gemäß VZP-Nr.: 03)'
Menge: 500,000 m
Zuordnung: 105

**00.02.0010 Transport. Schutzeinr. vorhalten**
StL-Nr. 22110561099
Transportable Schutzeinrichtung vorhalten, warten und
instand setzen. Vorübergehende Verkehrssicherungsmaßnahmen durchführen. Die Kontrolle wird gesondert
vergütet.
Transportable Schutzeinrichtung der OZ '00.02.0009.

Für 2. Bauabschnitt 6+2 VF (gemäß VZP-Nr.: 03)'
Menge: 10000,000 md
Zuordnung: 105

**00.02.0011 AEK f. transp. Schutzeinr. aufb.*Absenkung**
StL-Nr. 22110562591
Anfangs-/Endkonstruktion (AEK) für transportable
Schutzeinrichtung aufbauen und abbauen. Vorhalten, Kontrolle, Wartung und Instandsetzung werden gesondert
vergütet. Vorübergehende Verkehrssicherungsmaßnahmen
durchführen. 70 v. H. des Preises werden nach Aufbau,
der Rest nach Abbau vergütet.
AEK an OZ '00.02.0009. , in Teilmengen, für 2.
Bauabschnitt 6+2 VF (gemäß VZP-Nr.: 03) '
Als Absenkung.
Menge: 1,000 St
Zuordnung: 105

**00.02.0012 AEK vorhalten**
StL-Nr. 22110563099
Anfangs-/Endkonstruktion (AEK) für transportable
Schutzeinrichtung vorhalten, warten und instand setzen.
Vorübergehende Verkehrssicherungsmaßnahmen durchführen.
Die Kontrolle wird gesondert vergütet.
AEK der OZ '00.02.0011.

Für 2. Bauabschnitt 6+2 VF (gemäß VZP-Nr.: 03) '
Menge: 20,000 Std
Zuordnung: 105

**00.02.0013 Transp.Schutzeinrichtung aufbauen Arb.st./fl. Verk.*Aufhaltest. T3 Wirkungsber.maxW2**
StL-Nr. 221105605232900
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '30 cm

Kipplängenbegrenzungselemente im Abstand von je 250 m
zur Anfangs- und Endkonstruktion der transportablen
Schutzeinrichtung

Für 2. Bauabschnitt 6+2 VF (gemäß VZP-Nr.: 03)'
Menge: 4100,000 m
Zuordnung: 105

**00.02.0014 Transport. Schutzeinr. vorhalten**
StL-Nr. 22110561099
Transportable Schutzeinrichtung vorhalten, warten und
instand setzen. Vorübergehende Verkehrssicherungsmaßnahmen durchführen. Die Kontrolle wird gesondert
vergütet.
Transportable Schutzeinrichtung der OZ '00.02.0013.

Für 2. Bauabschnitt 6+2 VF (gemäß VZP-Nr.: 03)'
Menge: 82000,000 md
Zuordnung: 105

**00.02.0015 Adapter f.tr.Schutzeinr. aufb.(Zul)**
StL-Nr. 2211056359999
Adapter als mechanische kraftschlüssige Verbindung für
transportable Schutzeinrichtungen aufbauen und abbauen.
Vergütet wird der Mehraufwand gegenüber der angegebenen
Position als Zulage. Vorhalten, Kontrolle, Wartung und
Instandsetzung werden gesondert vergütet. Vorübergehende Verkehrssicherungsmaßnahmen durchführen. 70 v. H.
des Preises werden nach Aufbau, der Rest nach Abbau
vergütet.
Adapter von OZ '00.02.0013.'
Adapter an OZ '00.02.0009. (z.B. APD oder TSE) '
Zulage zu OZ '00.02.0015., in Teilmengen

Für 2. Bauabschnitt 6+2 VF (gemäß VZP-Nr.: 03)'
Menge: 1,000 St
Zuordnung: 105

**00.02.0016 Adapter vorhalten**
StL-Nr. 22110564599
Adapter als mechanische kraftschlüssige Verbindung für
transportable Schutzeinrichtungen vorhalten, warten und
instand setzen. Vorübergehende Verkehrssicherungsmaßnahmen durchführen. Die Kontrolle wird gesondert
vergütet.
Adapter der OZ '00.02.0015.

Für 2. Bauabschnitt 6+2 VF (gemäß VZP-Nr.: 03)'
Menge: 20,000 Std
Zuordnung: 105

**00.02.0017 AEK f. transp. Schutzeinr. aufb.*Absenkung**
StL-Nr. 22110562591
Anfangs-/Endkonstruktion (AEK) für transportable
Schutzeinrichtung aufbauen und abbauen. Vorhalten, Kontrolle, Wartung und Instandsetzung werden gesondert
vergütet. Vorübergehende Verkehrssicherungsmaßnahmen
durchführen. 70 v. H. des Preises werden nach Aufbau,
der Rest nach Abbau vergütet.
AEK an OZ '00.02.0013. , in Teilmengen, für 2.
Bauabschnitt 6+2 VF (gemäß VZP-Nr.: 03) '
Als Absenkung.
Menge: 5,000 St
Zuordnung: 105

**00.02.0018 AEK vorhalten**
StL-Nr. 22110563099
Anfangs-/Endkonstruktion (AEK) für transportable
Schutzeinrichtung vorhalten, warten und instand setzen.
Vorübergehende Verkehrssicherungsmaßnahmen durchführen.
Die Kontrolle wird gesondert vergütet.
AEK der OZ '00.02.0017.

Für 2. Bauabschnitt 6+2 VF (gemäß VZP-Nr.: 03) '
Menge: 100,000 Std
Zuordnung: 105

**00.02.0019 Transp.Schutzeinrichtung aufbauen Arb.st./fl. Verk.*Aufhaltest. T3 Wirkungsber.maxW2**
StL-Nr. 221105605232900
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '30 cm

Kipplängenbegrenzungselemente im Abstand von je 250 m
zur Anfangs- und Endkonstruktion der transportablen
Schutzeinrichtung

Nothaltebucht für 2. Bauabschnitt 6+2 VF (gemäß
VZP-Nr.: 03)'
Menge: 140,000 m
Zuordnung: 105

**00.02.0020 Transport. Schutzeinr. vorhalten**
StL-Nr. 22110561099
Transportable Schutzeinrichtung vorhalten, warten und
instand setzen. Vorübergehende Verkehrssicherungsmaßnahmen durchführen. Die Kontrolle wird gesondert
vergütet.
Transportable Schutzeinrichtung der OZ '00.02.0019.

Nothaltebucht für 2. Bauabschnitt 6+2 VF (gemäß
VZP-Nr.: 03)'
Menge: 2800,000 md
Zuordnung: 105

**00.02.0021 Adapter an vorh. FRS aufb. (Zul.)**
StL-Nr. 2211056409909
Adapter als mechanische kraftschlüssige Verbindung für
transportable Schutzeinrichtungen an vorhandenes Fahrzeug-Rückhaltesystem (FRS) aufbauen und abbauen.
Vergütet wird der Mehraufwand gegenüber der angegebenen
Position als Zulage. Vorhalten, Kontrolle, Wartung und
Instandsetzung werden gesondert vergütet. Vorübergehende Verkehrssicherungsmaßnahmen durchführen. 70 v.H. des
Preises werden nach Aufbau, der Rest nach Abbau
vergütet.
Adapter von transportabler Schutzeinrichtung der OZ
'00.02.0019.'
Adapter an 'vorhandenes Rückhaltesystem aus Stahl /
Beton '
Zulage zu OZ '00.02.0021., in Teilmengen

Nothaltebucht für 2. Bauabschnitt 6+2 VF (gemäß
VZP-Nr.: 03)'
Menge: 2,000 St
Zuordnung: 105

**00.02.0022 Adapter vorhalten**
StL-Nr. 22110564599
Adapter als mechanische kraftschlüssige Verbindung für
transportable Schutzeinrichtungen vorhalten, warten und
instand setzen. Vorübergehende Verkehrssicherungsmaßnahmen durchführen. Die Kontrolle wird gesondert
vergütet.
Adapter der OZ '00.02.0021.

Nothaltebucht für 2. Bauabschnitt 6+2 VF (gemäß
VZP-Nr.: 03)'
Menge: 40,000 Std
Zuordnung: 105

#### Unterabschnitt 00.03 Anpralldämpfer

**00.03.0001 Temporären Anpralldämpfer aufbauen**
StL-Nr. 22110566099
Temporären Anpralldämpfer aufbauen und abbauen. Aufstellung auf vorhandener befestigter Fläche nach Unterlagen des AG. Vorhalten, Kontrolle, Wartung und In-
standsetzung werden gesondert vergütet. Vorübergehende
Verkehrssicherungsmaßnahmen durchführen. 70 v. H. des
Preises werden nach Aufbau, der Rest nach Abbau
vergütet.
Temporärer Anpralldämpfer an OZ '00.02.0001.

Für 1. Bauabschnitt 6+2 VF (gemäß VZP-Nr.: 01) und 2.
Bauabschnitt 6+2 VF (gemäß VZP-Nr.: 03)'
Menge: 1,000 St
Zuordnung: 105

**00.03.0002 Temporären Anpralldämpfer vorhalten**
StL-Nr. 22110566599
Temporären Anpralldämpfer vorhalten, warten und instand
setzen. Vorübergehende Verkehrssicherungsmaßnahmen
durchführen. Die Kontrolle wird gesondert vergütet.
Temporärer Anpralldämpfer der OZ '00.03.0001.

Für 1. Bauabschnitt 6+2 VF (gemäß VZP-Nr.: 01) und 2.
Bauabschnitt 6+2 VF (gemäß VZP-Nr.: 03)'
Menge: 62,000 Std
Zuordnung: 105

**00.03.0003 Temporären Anpralldämpfer aufbauen**
StL-Nr. 22110566099
Temporären Anpralldämpfer aufbauen und abbauen. Aufstellung auf vorhandener befestigter Fläche nach Unterlagen des AG. Vorhalten, Kontrolle, Wartung und In-
standsetzung werden gesondert vergütet. Vorübergehende
Verkehrssicherungsmaßnahmen durchführen. 70 v. H. des
Preises werden nach Aufbau, der Rest nach Abbau
vergütet.
Temporärer Anpralldämpfer an OZ '00.02.0009.

Für 2. Bauabschnitt 6+2 VF (gemäß VZP-Nr.: 03)'
Menge: 1,000 St
Zuordnung: 105

**00.03.0004 Temporären Anpralldämpfer vorhalten**
StL-Nr. 22110566599
Temporären Anpralldämpfer vorhalten, warten und instand
setzen. Vorübergehende Verkehrssicherungsmaßnahmen
durchführen. Die Kontrolle wird gesondert vergütet.
Temporärer Anpralldämpfer der OZ '00.03.0003.

Für 2. Bauabschnitt 6+2 VF (gemäß VZP-Nr.: 03)'
Menge: 20,000 Std
Zuordnung: 105

**00.03.0005 Temporären Anpralldämpfer aufbauen**
StL-Nr. 22110566099
Temporären Anpralldämpfer aufbauen und abbauen. Aufstellung auf vorhandener befestigter Fläche nach Unterlagen des AG. Vorhalten, Kontrolle, Wartung und In-
standsetzung werden gesondert vergütet. Vorübergehende
Verkehrssicherungsmaßnahmen durchführen. 70 v. H. des
Preises werden nach Aufbau, der Rest nach Abbau
vergütet.
Temporärer Anpralldämpfer an OZ '00.02.0013.

Für 2. Bauabschnitt 6+2 VF (gemäß VZP-Nr.: 03)'
Menge: 4,000 St
Zuordnung: 105

**00.03.0006 Temporären Anpralldämpfer vorhalten**
StL-Nr. 22110566599
Temporären Anpralldämpfer vorhalten, warten und instand
setzen. Vorübergehende Verkehrssicherungsmaßnahmen
durchführen. Die Kontrolle wird gesondert vergütet.
Temporärer Anpralldämpfer der OZ '00.03.0005.

Für 2. Bauabschnitt 6+2 VF (gemäß VZP-Nr.: 03)'
Menge: 80,000 Std
Zuordnung: 105

#### Unterabschnitt 00.04 Bauinformationstafel

**00.04.0001 Baustellenschild anfert. und aufst. Folie Typ 1**
StL-Nr. 21910140701
Baustelleninformationsschild einschließlich Aufstellvorrichtung nach Unterlagen des AG anfertigen und beschriften, zur Baustelle anfahren und standsicher aufstellen. Notwendige Erdarbeiten ausführen, Fundamente
herstellen. Statischen Nachweis erbringen. Bauschild
während der Bauzeit unterhalten und säubern.
Verkehrszeichenfolie Typ 1, voll retroreflektierend.
Menge: 2,000 St
Zuordnung: 101

**00.04.0002 Baustellenschild abbauen*Verwerten**
StL-Nr. 21910141791
Baustelleninformationsschild und Aufstellvorrichtung
abbauen, Fundamente abbrechen. Abbruchgut nach Wahl des
AN verwerten. Benutzte Fläche entsprechend dem ursprünglichen Zustand herrichten.
Größe '3,00 m x 4,20 m '
Baustelleninformationsschild und Aufstellvorrichtung
nach Wahl des AN verwerten.
Menge: 2,000 St
Zuordnung: 101

#### Unterabschnitt 00.05 Rechts-einordnen/ Wegweiser

**00.05.0001 Verkehrstafel aufbauen und abbauen*Tafel über 6-8 m2 Typ RA2*profilverstärkt Höhe 1,50 m**
StL-Nr. 221105240942101
Verkehrstafel aufbauen und abbauen. Vorhalten, Kontrolle, Wartung und Instandsetzung werden gesondert
vergütet. Aufstellvorrichtung nach statischen Erfordernissen. Vorübergehende Verkehrssicherungsmaßnahmen
durchführen. 70 v.H. des Preises werden nach Aufbau,
der Rest nach Abbau vergütet.
Verkehrstafel 'Rechts-einordnen-Tafel, für 1.
Bauabschnitt 6+2 VF (gemäß VZP-Nr.: 01) und 2.
Bauabschnitt 6+2 VF (gemäß VZP-Nr.: 03)'
Größe über 6,00 bis 8,00 m2 nach Unterlagen des AG.
Retroreflektierend mit Folie Klasse RA2.
Randausbildung = profilverstärkt.
Aufstellhöhe über der Verkehrsfläche = 1,50 m.
Menge: 4,000 St
Zuordnung: 105

**00.05.0002 Verkehrstafel vorhalten**
StL-Nr. 22110524399
Verkehrstafel vorhalten, warten und instand setzen. Vo-
rübergehende Verkehrssicherungsmaßnahmen durchführen.
Die Kontrolle wird gesondert vergütet.
Verkehrstafel der OZ '00.05.0001.

Für 1. Bauabschnitt 6+2 VF (gemäß VZP-Nr.: 01) und 2.
Bauabschnitt 6+2 VF (gemäß VZP-Nr.: 03)'
Menge: 248,000 Std
Zuordnung: 105

**00.05.0003 Verkehrstafel aufbauen und abbauen temp. Wegweiser Typ RA2, C*profilverstärkt Höhe 1,50 m**
StL-Nr. 221105240294101
Verkehrstafel aufbauen und abbauen. Vorhalten, Kontrolle, Wartung und Instandsetzung werden gesondert
vergütet. Aufstellvorrichtung nach statischen Erfordernissen. Vorübergehende Verkehrssicherungsmaßnahmen
durchführen. 70 v.H. des Preises werden nach Aufbau,
der Rest nach Abbau vergütet.
Verkehrstafel = temporärer Wegweiser.
Größe '1800 mm x 1600 mm (BxH),
Für 1. Bauabschnitt 6+2 VF (gemäß VZP-Nr.: 01) und 2.
Bauabschnitt 6+2 VF (gemäß VZP-Nr.: 03)'
Retroreflektierend mit Folie Klasse RA2, Aufbau C.
Randausbildung = profilverstärkt.
Aufstellhöhe über der Verkehrsfläche = 1,50 m.
Menge: 1,000 St
Zuordnung: 105

**00.05.0004 Verkehrstafel vorhalten**
StL-Nr. 22110524399
Verkehrstafel vorhalten, warten und instand setzen. Vo-
rübergehende Verkehrssicherungsmaßnahmen durchführen.
Die Kontrolle wird gesondert vergütet.
Verkehrstafel der OZ '00.05.0003.

Für 1. Bauabschnitt 6+2 VF (gemäß VZP-Nr.: 01) und 2.
Bauabschnitt 6+2 VF (gemäß VZP-Nr.: 03)'
Menge: 62,000 Std
Zuordnung: 105

#### Unterabschnitt 00.06 LED Verschwenkungstafel

**00.06.0001 Projektabwicklung/Koordination**
Abstimmung und terminliche Koordination mit dem AG und
den fachlich Beteiligten während der gesamten Maßnahme.
Menge: 1,000 Psch

**00.06.0002 Standortbegehungen**
Teilnahme an Ortsbegehungen zur Abstimmung der
Standorte.
Menge: 1,000 Psch

**00.06.0003 WZG Verschw. LED aufst.**
Wechselzeichengeber (WZG) als Verschwenkungstafel in
LED-Ausführung auf unbefestigter Fläche aufstellen.
Montage und Demontage der LED-Tafeln gemäß
Verkehrszeichenplan VZP-Nr.: 01 und 02.

Betriebsbereites Aufstellen der LED-Tafeln.
Ausführung monochrom mit weißen LED.
Die Anzeigemodule sind auf unbefestigten Flächen
standsicher aufzustellen. Gründung/Fundamente nach
statischen Erfordernissen einschl. erforderlicher
Erdarbeiten ausführen.
Vorübergehende Sicherungsmaßnahmen durchführen.
Ausführung Dauerhaftigkeit nach den Klassen T2 und P2
der DIN EN 12966.
Lichttechnische Eigenschaften nach den Klassen L3(*) B5
C2 R3 nach DIN EN 12966.
Einschließlich Ansteuerung des WZG.
Einschließlich Montage an die zugeordnete
Aufstellungvorrichtung.
Anzeigeinhalte nach Unterlagen des AG.
Breite: 1250 mm
Höhe: 1600 mm

Nach Abschluss der Arbeiten ges. Anlage demontieren
bzw. Gründung zurückbauen, abtransportieren und
benutzte Oberflächen entsprechend dem ursprünglichen
Zustand wiederherstellen.

Vergütung je Stück:
70 % nach Inbetriebnahme der Anlage
Menge: 6,000 St

**00.06.0004 WZG Verschw. LED vorhalten**
WZG Verschwenkungstafel LED vorhalten, warten und
betreiben.

Vorübergehende Sicherungsmaßnahmen durchführen.
WZG Ausführung Dauerhaftigkeit nach den Klassen T2 und
P2 der DIN EN 12966.
Lichttechnische Eigenschaften nach den Klassen L3(*) B5
C2 R3 nach DIN EN 12966.
Einschließlich Ansteuerung des WZG.
Einschließlich Montage an die zugeordnete
Aufstellvorrichtung.
Anzeigeinhalte nach Unterlagen des AG.
Breite: 1250 mm.
Höhe: 1600 mm.

Abgerechnet wird in Stück pro Tag.

Für 1. Bauabschnitt (gemäß VZP-Nr.: 01 und 02).
Menge: 252,000 Std

**00.06.0005 Beobachter- und Schaltzugang**
Beobachter- und Schaltzugang im Web-Client zur
Funktionskontrolle und Abruf von Statusinformationen
der Wechselzeichengeber sowie zur Schaltung durch die
Verkehrszentrale Deutschland.
Bereitstellung von 3 Zugängen für Bedienung im
Kontrollraum (sofern für die Bedienoberfläche nur eine
begrenzte Anzahl an Nutzern zulässig ist).
Ausführung von Webanwendung als https-Seite. Passwort
gemäß Vorgaben der BSI-IT Sicherheit.
Beobachter- und Schaltzugang während der gesamten
Baumaßnahme vorhalten.
Der Zugang muss über jeden internetfähigen Computer
möglich sein.
Menge: 1,000 Psch

#### Unterabschnitt 00.07 LED 80 km/h bzw. 60 km/h

**00.07.0001 Projektabwicklung/Koordination**
Abstimmung und terminliche Koordination mit dem AG und
den fachlich Beteiligten während der gesamten Maßnahme.
Menge: 1,000 Psch

**00.07.0002 Standortbegehungen**
Teilnahme an Ortsbegehungen zur Abstimmung der
Standorte.
Menge: 1,000 Psch

**00.07.0003 WZG aufstellen**
Kombinierter Wechselzeichengeber (WZG) in
LED-Ausführung mit Wechselschaltung inkl.
Aufstellvorrichtung und Fundament aufstellen und
beseitigen.
Aufstellvorrichtung nach statischen Erfordernissen.
Gründung/Fundamente nach statischen Erfordernissen
einschl. erforderlicher Erdarbeiten ausführen.
Fundament und autarke Energieversorgung, einschl.
Ansteuerung des WZG. Stromanschluss kann bauseits nicht
zur Verfügung gestellt werden.
70 v.H. des Preises werden nach Aufstellen, der Rest
nach Beseitigung vergütet.
Anzeigeinhalte nach Unterlagen des AG, Anlage 0.4.
Pfeile, Symbole, Schrift in Reflexfolienklasse RA2,
Aufbau A.
Grund in Reflexfolienklasse RA2, Aufbau A.
Größe Schild: ca. 1000 mm x 1000 mm / HxB
Ronde: Größe 3 (750 mm)
Pixel Pitsch: 20 mm
Vollmatrix
Werte gemäß EN 12966; C2 L3 R3 B6
Ansteuerung der WZG über GPRS/UMTS
Menge: 4,000 St

**00.07.0004 Verkehrss. kürzerer Dauer f. WZG**
Verkehrssicherung an Arbeitsstellen von kürzerer Dauer
für Aufstellen und Abbau von WZG auf unbefestigter
Fläche aufstellen, beseitigen, vorhalten, warten und
betreiben. Vorübergehende Sicherungsmaßnahmen
durchführen.
Nach Verkehrszeichenplan des AG.
Für stationäre Arbeitsstelle.
Dauer der Verkehrsführung über 4 Std. bis 8 Std.
Menge: 2,000 St

**00.07.0005 Wechselzeichengeber vorhalten**
Wechselzeichengeber vorhalten, betreiben und warten.
Vorübergehende Sicherungsmaßnahmen durchführen.
Anzeigeinhalte nach Unterlagen des AG, Anlage 0.4.
Größe Schild: ca. 1000 mm x 1000 mm / HxB
Ronde: Größe 3 (750 mm)
Pixel Pitsch: 20 mm
Vollmatrix
Werte gemäß EN 12966; C2 L3 R3 B6
Abgerechnet wird in Stück pro Tag

Für 1. Bauabschnitt (gemäß VZP-Nr.: 01 und 02).
Menge: 168,000 Std

**00.07.0006 Beobachter- und Schaltzugang**
Beobachter- und Schaltzugang im Web-Client zur
Funktionskontrolle und Abruf von Statusinformationen
der Wechselzeichengeber sowie zur Schaltung durch die
Verkehrszentrale Deutschland.
Bereitstellung von 3 Zugängen für Bedienung im
Kontrollraum (sofern für die Bedienoberfläche nur eine
begrenzte Anzahl an Nutzern zulässig ist).
Ausführung von Webanwendung als https-Seite. Passwort
gemäß Vorgaben der BSI-IT Sicherheit.
Beobachter- und Schaltzugang während der gesamten
Baumaßnahme vorhalten.
Der Zugang muss über jeden internetfähigen Computer
möglich sein.
Menge: 1,000 Psch

#### Unterabschnitt 00.08 Kontrolle Arbeitsstellensicherung

**00.08.0001 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 90,000 d
Zuordnung: 105

**00.08.0002 Kontrolle d. Verkehrss. a. Uml.str. zweimal täglich*elektron. Gerät**
StL-Nr. 22110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 62,000 d
Zuordnung: 105

USt %: 19,00
